# Helpup_Erweiterung Grundschule
Angebotsaufforderung (GAEB DA XML 3.2, DA83)
Projekt: 065
Währung: EUR
Vergabeart: Öffentliche Ausschreibung
Abgabeort: gem. Vergabeunterlagen; ;
Ausführungsbeginn: 02.02.2026
Ausführungsende: 31.07.2026
Erstellt mit: GXML Toolbox V3.3 R20200224, ORCA AVA 23.2.1 - Professional Edition 23.02.01, 06.11.2025

## 21 Fliesen- und Plattenarbeiten

### Titel 0 Vorbemerkungen

*Hinweis: ANLAGENVERZEICHNIS*
Architektur - sbp -Architekten:
A-05-001_VA_EW - Lageplan_250303  M 1:250
A-05-003_03_Baustelleneinrichtungsplan_250701  M 1:250
A-05-025_04_EW - Grundriss EG Ausbau_251010  M 1:50
A-05-026_05_EW - Grundriss 1. OG Ausbau_251010  M 1:50
A-05-041_04_EW - Schnitt B-B Ausbau_250829  M 1:50
A-05-041_04_EW - Schnitt B-B Ausbau_250829  M 1:50
A-05-046_05_EW - Schnitt C-C Ausbau_251010  M 1:50
A-05-050_06_EW - Ansicht Nord, Süd, Ost, West_251010  M 1:50
A-05-063_01_EW - Bodenbelagsplan EG_251104  M 1:100
A-05-064_01_EW - Bodenbelagsplan 1. OG_251104  M 1:100
A-05-065_VA_EW - Bodenaufbauten_250630  M 1:10
A-05-066_VA_EW - Fliesenspiegel Sanitärräume_251104  M 1:50
A-05-067_VA_EW - Fliesenspiegel Küche_251104  M 1:50
A-05-068_VA_EW Fliesenpläne Erd- und Obergeschoss Flure_251104 M 1:50

*Hinweis: PROJEKTBETEILIGTE*
Bauherr:
Stadt Oerlinghausen  Tel.: +49 (5202) 493 - 51
Herr Marc Plaßmann  Fax: +49 (5202) 493 - 93
Rathausplatz 1, 33813 Oerlinghausen  Mail: m.plassmann@oerlinghausen.de

Architektur:
schmersahl ǀ biermann ǀ prüßner
Architekten PartGmbB  Tel.: +49 (5222) 97 51 - 0
Herr Dipl.-Ing. Falko Biermann Architekt BDA Fax: +49 0
Friesenweg 12, 32107 Bad Salzuflen  Mail:info@sbp-architekten.de

Tragwerksplanung:
Ingenieurbüro Grage, GmbH  Tel.: +49 (5221) 1239 - 0
Herr Dipl.-Ing Andreas Koch  Fax: +49 (5221) 1239 - 23
Bielefelder Str. 9, 32051 Herford  Mail: info@grage-ingenieure.de

Gebäudetechnik Elektro
Ottensmeier TGA GmbH  Tel.: +49 (5251) 69998 - 131
Herr Andreas Schulte  Fax: +49 (5251) 69998 - 19
Technologiepark 31, 33100 Paderborn  andreas.schulte@ottensmeier-tga.de

Gebäudetechnik Heizung / Sanitär
Ingenierbüro Schmitz  Tel.: +49 (5231) 9262 - 15
Herr Serkan Altunbas  Fax: +49 (5231) 9262 - 42
Gildestraße 4, 32760 Detmold  Mail: altunbas@schmitz-ing.de

Gebäudetechnik Lüftung
Hettler Ingenieure  Tel.: +49 (5231) 30801 - 11
Herr Michael Hettler  Fax: +49 (5231) 30801 - 17
Grupenbergstraße 4, 32758 Detmold  Mail: hettler@hettler-partner.com

Brandschutz:
IFB Ingenieurbüro für Bauwesen  Tel.: +49 (5210) 91176 - 20
Frau Ulrike Finke-Hellbusch  Fax: +49 (5210) 91176 - 19
Apfelstraße 181, 33611 Bielefeld  Mail: info@ifb-bielefeld.de

Wärmeschutz:
Öko-Zentrum NRW GmbH  Tel.: +49 (2381) 30220 - 82
Herr Michael Hörnemann  Fax: +49 (2381) 30220 - 26
Sachsenweg 8, 59073 Hamm  hoernemann@oekozentrum-nrw.de

SiGeKo
Ingenieurbüro Hansmeier  Tel.: +49 (5231) 30428 - 38
Herr Michael Strathmann  Fax: +49 (5231) 30428 - 31
Richthofenstraße 92, 32756 Detmold  Mail: info@ib-hansmeier.de

Küchenplanung
B-Plan
Beratung und Planung für gewerbliche Küchen Tel.: +49 (5223) 4932467
Herr Patrik Berger  Fax: +49 (5223) 8776582
Mühlenfeldstraße 27b, 32257 Bünde  Mail: pberger@b-plan-beratung.de

*Hinweis: BAUSTELLENSICHERUNG*
Das Baugelände ist gemäß dem Baustelleneinrichtungsplan durch einen mob. Bauzaun eingefasst. Die Zufahrt erfolgt ausschließlich über die gekennzeichnete Einfahrt von der Währentruper Str. In der gesamten Baustellenzufahrt gilt Schrittgeschwindigkeit! Lärm ist zwingend zu vermeiden.
Die Zufahrt ist jederzeit frei, sicher und sauber zu halten. Verunreinigungen durch Bau- stellenverkehr sind umgehend zu beseitigen und werden nicht gesondert vergütet

Wichtig: bei der Aus- / Einfahrt von Firmenfahrzeugen (einschl. Zuliefertransporte u. ä.!) vom Baugelände ist während des Schulbetriebes grundsätzlich ein Mitarbeiter (Warn- posten, Einweiser) abzustellen der die Sicherung gewährleitet. Die Kosten für die Einweis- ungen sind einzukalkulieren.
Den besonderen Baustellenbeschilderungen, den behördl. Auflagen u. den Anweisungen der Bauleitung und des Sicherheits- und Gesundheits-Koordinators ist Folge zu leisten. Werbungen sind an den Bauzäunen und den Fassadengerüsten nicht erlaubt.

Die für die Bauarbeiten erforderl. Fahrzeuge, Materialien, Geräte dürfen nur auf den aus- gewiesenen Flächen des umzäuntes Baugeländes abgestellt werden. Der öffentliche Straßenraum und Schulhofbereich steht nicht zur Verfügung!
Das gesamte Grundstück ist im Besitz des Bauherrn. Für die Baumaßnahme steht der im Baustelleneinrichtungsplan ausgewiesene Bereich des Grundstücks zur Verfügung.
Durch die beengte Parkplatzsituation am Gebäude, sind Materialanlieferungen durch die einzelnen Gewerke, grundsätzlich im Vorfeld der Bauleitung anzuzeigen und mit dieser abzustimmen.

Weitere Nutzungen des Grundstücks müssen mit der Bauleitung abgesprochen werden. Gemäß dem Arbeitsschutzgesetz, neueste Fassung, gilt für die Baustelle und für alle Arbeiten die "Verordnung über Sicherheit und Gesundheitsschutz auf Baustellen (Bau- stellenverordnung) einschließlich der Regeln zum Arbeitsschutz auf Baustellen (RAB) in der letzten gültigen Fassung.

Vom Bauherrn wird deshalb ein Sicherheits- und Gesundheitskoordinator (SiGeKo) einge- setzt, welcher die Planung und Ausführung der Baumaßnahme entspr. der Verordnung überwacht. Er setzt die vorgeschriebene Verordnung um. Er vertritt den Bauherrn und ist weisungsberechtigt. Der AN hat alle im Zusammenhang mit dieser Verordnung erforder- lichen Forderungen und Maßnahmen durchzuführen und die Weisungen des Bauherrn, bzw. seines Koordinators zu befolgen. Evtl. entstehende Kosten hierfür werden nicht vergütet.
Der Schulbetrieb läuft während der Bauzeit (außer in der Ferienzeit) unein- geschränkt weiter! Rücksichtnahme in Bezug auf den Schulbetrieb ist erforderlich. Lärmintensive Arbeiten wie Kernbohrungen, Stemm- oder Betonschneidearbeiten sind außerhalb der Unterrichtszeiten durchzuführen!

*Hinweis: ALLGEMEINE VERTRAGSBEDINGUNGEN*
01) Sofern nicht ausdrücklich in der Leistungsbeschreibung anders beschrieben, sind alle Preise für die komplette Ausführung der Arbeiten, einschl. Lieferung aller Stoffe, Lagerung inklusive deren Wetterschutz, zu kalkulieren u. einzutragen

02) Die Anlieferung der verwendeten Werkstoffe/Materialien muss in der Originalver- packung erfolgen. Es sind sämtl. Richtlinien des Werkstoffherstellers zu berücksicht- igen. Bei Systemaufbauten dürfen nur die Stoffe eines Herstellers verwendet werden.

03) Sind sichtbare Mängel am Untergrund oder an den Vorleistungen zu erkennen oder Schäden an der fertigen Leistung zu befürchten, ist der AN gemäß VOB, Teil B, DIN 1961, § 4 verpflichtet, schriftlich darauf hinzuweisen.

04) Die im LV angegebenen Produkte werden durch Angebotsabgabe Bestandteil des Angebotes. Die Bauleitung behält sich vor, von allen zur Anwendung kommenden Stoffe Proben zu entnehmen und auf Qualität u. Eignung untersuchen zu lassen. Bei Produktabfragen im Positionstext, ist das angebotene Produkt einzutragen. Die Gleichwertigkeit ist seitens des Bieters vor der möglichen Auftragserteilung eigen- ständig und zweifelsfrei nachzuweisen.

05) Die Leistungsbeschreibung dient der Preisfindung. Erkennt der Anbieter, dass die Leistung nicht erschöpfend beschrieben ist, so hat er dies schriftlich mitzuteilen.

06) Aufenthalts-, Pausen-, Lagerräume o. ä. im Gebäude stehen bauseitig nicht zur Verfügung. Es ist grundsätzlich untersagt, Bautüren im Gebäude einzubauen. Die möglichen Lager-, Standflächen im Außenbereich (für Container/Einrichtungen des AN) sind dem Baustelleneinrichtungsplan zu entnehmen. Die Zuordnung erfolgt nur in Abstimmung mit der örtlichen Bauleitung. Der AG stellt die erforderlichen Flächen innerhalb des Baufeldes kostenfrei zur Verfügung.

07) Es ist ausnahmslos untersagt, auf dem Gelände, oder im bezugnehmenden Umfeld zu übernachten. Schlafcontainer, Wohnwagen o. ä. für Arbeitskräfte sind verboten.

08) Mit der bauseitigen Baustelleneinrichtung, werden die sanitären Einrichtungen und Strom-/Wasserentnahmestellen zur Nutzung bereitgestellt. Die Verbrauchskosten werden bei jedem Gewerk, anteilig der Auftragssumme, in Abzug gebracht. Gleiches gilt für die Müllentsorgung, Baustellenreinigung und die Bauleistungsversicherung.

09) Die Abrechnung sämtlicher Leistungen erfolgt auf Basis der beauftragten Pos. Der Massennachweis ist seitens des AN durch fachgerechte Aufmaße u. ä. zu erbringen. Die Abrechnungen sollen (in Abstimmung mit der prüfenden Bauleitung) nach zusammenhängenden Bauteilen/-abschnitten erfolgen und/oder in gleichbleibende Zeitabständen. Ist die Abrechnung erhöhter Schichtdicken (z. B. im Bodenaufbau durch entsprechende Toleranzen) notwendig, ist vom AN (ohne Zusatzkosten) ein geeignetes und prüffähige Nivellement vorzulegen!

10) Beschädigungen von öffentl. Straßen, Gehwegen, Einrichtungen usw. durch den AN sind sofort zu melden und im Einvernehmen/Abstimmung mit den zuständigen Behörden wieder herzustellen.

11) Bauseitig wird keine Arbeitsplatzbeleuchtung o. ä. bereitgestellt. Der AN hat für die zur Durchführung seiner Arbeiten erforderliche Beleuchtung gemäß. der Unfallver- hütungsvorschriften, Arbeitsstättenrichtlinien u. ä. in eigener Verantwortung und auf eigene Kosten zu sorgen.

12) Der Genuss von alkoholischen Getränken ist auf den gesamten Baugelände unter- sagt. Rauchen ist nur außerhalb des Gebäudes zulässig.

13) Es ist dringend zu empfehlen, sich vor der Angebotsabgabe von der Örtlichkeit, Beschaffenheit und Lage der Baustelle und dessen An- und Abfahrtswege und über den genauen Umfang der Leistungen zu informieren

14) Sämtliche Gerüste, die für die Herstellung der in dem LV enthaltenen Leistungen erforderlich sind, werden bauseitig gestellt u. vorgehalten (für den AN kostenfrei)

15) Das Herstellen sämtliche Wand- und Decken-/Dachdurchbrüche für technische Installationen mit einem Querschnitt bis 0,05 qm erfolgt mittels Kernbohrung o. ä. von den jeweiligen Technikfirmen (nach Freigabe durch den Statiker) hergestellt. Größere Durchbrüche sind in entspr. Pos. bei den Holzbauarbeiten enthalten.

16) Das Schließen sämtlicher Wand-/Dachdurchbrüche mit Brandschutz-Anforderungen ungeachtet des Querschnitts, erfolgt durch die jeweilige Technikfirma. Alle anderen Durchbrüche werden (zeitversetzt nach der Technikinstallation) von der Holzbaufirma geschlossen > diese Leistungen sind in separaten Pos. enthalten.

17)  Das Abstellen von Fahrzeugen, das Lagern von Material, Geräte usw. im öffentlichen Straßenraum ist verboten. Insbesondere die Erreichbarkeit der angrenzenden Schule, die zeitgleich in Betrieb ist, darf in keiner Weise eingeschränkt oder behindert werden! Temporäre Ausnahmen sind vom AN eigenverantwortlich und auf eigene Kosten bei den zuständigen Behörden zu beantragen. Die Verkehrssicher- ungspflichten obliegen ausschließlich dem Auftragnehmer.

18)  Das Anbringen von Werbungen aller Art auf dem Baufeld (am Bauzaun, -gerüst usw.) ist untersagt. Der Bauherr wird eigenständig und eigenverantwortlich ein Bau- schild errichten lassen, an dem (nach vorheriger Abstimmung) evtl. Firmenwerb- ungen aufgenommen werden können.

19) Alle Materialien/Baustoffe sind auf der Baustelle fachgerecht, verschmutzungs-, regensicher usw. zu lagern.

20) Alle zur Leistungserbringung erforderlichen Geräte, Maschinen und sonstige Hilfs- mittel, einschl. deren Betriebs- und Nebenkosten sind in die Angebotspreise enthalten. Alle Maschinen (z. B. Schleif-, Trenn-, Bohrmaschinen) müssen eine wirksame Staubabsaugung haben und die aktuell gültigen Normen für den Schallschutz u. ä. erfüllen.

21) Die in der Leistungsbeschreibung angegebenen techn. Werte werden durch Angebotsabgabe Bestandteil des Angebotes. Die Bauleitung behält sich vor, von allen zur Anwendung kommende Produkte/Bauteile auf Qualität und Eignung untersuchen zu lassen. Bei Produktabfragen oder Fragen zu technischen Werten im Positionstext, ist das angebotene Produkt bzw. der Wert handschriftlich einzutragen. Die Gleichwertigkeit ist seitens des Bieters vor der möglichen Auftragserteilung eigenständig und zweifelsfrei nachzuweisen.

22) Das Abstellen von bauzugehörigen Fahrzeugen, das Lagern von Material, Geräte usw. im öffentlichen Straßenraum ist verboten. Temporäre Ausnahmen sind vom AN eigenverantwortlich und auf eigene Kosten bei den zuständigen Behörden zu beantragen. Die Verkehrssicherungs- pflicht obliegt ausschließlich dem Auftragnehmer.

23) Jede Änderung der technischen Anforderungen innerhalb der Leistungsbeschreibung seitens des Anbieters ist unzulässig und führt zur Ungültigkeit des Angebotes.

24) Es finden wöchentlich Baubesprechungen auf der Baustelle statt. Jeder Auftrag- nehmer ist verpflichtet, in Vorbereitung und während dessen Ausführungszeit (ohne Zusatzkosten) qualifiziert an diesen Besprechungen teilzunehmen (nach entspr. Einladungen der örtlichen Bauleitung)

Zusätzliche Baustelleneinrichtung

01)  Im Rahmen der Baustelleneinrichtung wurden, neben den Andienungsflächen, auch Lagerflächen für nachfolgende Baubeteiligte hergestellt. Sämtliche Flächen innerhalb des Baugeländes werden vom AG unentgeltlich zur Verfügung gestellt.

02)  Entlang des Baugeländes ist für die Bauzeit bauseitig ein mobiler Fertigteil-Bauzaun errichtet, der zudem die zu schützenden Vegetationsflächen abgrenzt. Sämtliche Bäume innerhalb des Baugeländes sind unbedingt zu schützen!

03) Der AN hat sich eigenverantwortlich (ohne zusätzl. Vergütung) umfassend über die bestehende Ver- und Entsorgungsleitungen auf dem Grundstück und den angrenzenden Bereichen zu informieren und diese zu sichern bzw. zu schützen.

04) Die erforderlichen Baustellenanschlüsse für Strom u. Wasser werden bauseitig durch die entspr. Technikfirma her- und bereitgestellt. Zusätzliche Anschlüsse des AN sind mit dessen Baustelleneinrichtungspauschale abgegolten.

*Hinweis: ZUSÄTZLICHE VERTRAGSBEDINGUNGEN - FLIESENARBEITEN*
01) Sämtlicher Verpackungsmüll und sämtliche Materialreste, die im Zuge der Leistungen anfallen sind vom AN eigenverantwortlich und kostenfrei zu entsorgen.

02) In allen Bereichen bauseitig ein Fußboden-Heizungssystem eingebaut. Die techn. Anforderungen sind bei den Bodenbelagarbeiten unbedingt zu berücksichtigen und vor der Matarialbestellung und Verlegung abzustimmen.

03) Fertige Bodenbeläge sind gegen Verunreinigungen durch Abdecken mit einem geeigneten Material z. B. Neoprenflies zu schützen.

04) Die Grundreinigung bzw. das evtl. erforderliches Absäuern der Wand- und Bodenbeläge ist im EP einzukalkulieren.

05) Die lot- und waagerechten Bewegungsfugen dürfen nicht durch den Fliesenbelag geschlossen werden und sind bis auf die Ansetzfläche von Mörtel freizuhalten.

06) Die von Fremdhandwerkern lose angebrachten Dosen oder Installationsteile sind vom Fliesenleger auf Fugenkreuz oder Fugenmitte einzuarbeiten. Der Fliesenleger ist verpflichtet, dies in Zusammenarbeit mit dem jeweiligen Handwerker durchzuführen.

07) Das Anarbeiten der Beläge an Installationsdurchführungen, aufgehende Bauteile, Bewegungsfugen u.ä. ist im EP einzukalkulieren, wenn nicht separat erfasst.

08) Die Fliesenbeläge sind vor Verlegung auf Übereinstimmung der Qualität, Chargen- gleichheit, Fertigungsnummern, Farbgleichheit, Rapportübereinstimmung, Streifigkeit, Fertigungsfehlern usw. zu prüfen.

09) Bei Schleifarbeiten u.ä. sind Maßnahmen zur Reduzierung der Gesundheitsgefährd- ung durch belastende Staubentwicklungen zu treffen. Auf die Einhaltung der TRGS 559 wird hingewiesen.

10) Bei begrenzenden Bauteilen/Durchdringungen sind die Beläge exakt bündig anzu- arbeiten. Zusätzliche Abdeckungen (Rosetten o.ä.) sollen nicht eingebaut werden.

11) Sofern Bewegungsfugen notwendig sind, sind diese mit entspr. Profilen auszubilden, auch bei Belagswechsel und unter Türen sind geeignete Trennprofile einzubauen.

12) Entgegen der DIN 18 365 Nr. 3.4.6, Nr. 2 dürfen Türnischen nur dann mit Streifen belegt werden, wenn dadurch nachweislich ein zusätzlicher Verschnitt verhindert wird. Eine vorherige Abstimmung mit der Bauleitung ist zwingend zu treffen.

13) Materialien und Produkte mit chemischen, biologischen und anderen Schadstoffen, die entspr. gesundheitsgefährdend sind, dürfen nicht verwendet werden.

14) Ein vorm Ansetzen der Fliesen anzubringender Zementspritzbewurf ist vom Auftrag- nehmer herzustellen und im Einheitspreis einzukalkulieren.

15) Vor der Bestellung der Materialien hat der AN eigenverantwortlich eine Überprüfung der baulichen Gegebenheiten (Rohbau Ebenheiten etc.) durchzuführen. Sollten dabei Abweichungen außerhalb der zulässigen Toleranzen festgestellt werden, sind diese umgehend schriftlich anzuzeigen (gemäß VOB/B  §4, Nr.3), damit das Vorgewerk die Gelegenheit erhält, den Mangel zu beseitigen.

*Hinweis: ALLGEMEIN GELTENDE NORMEN UND RICHTLINIEN*
Maßgebend für die beschriebenen Arbeiten sind alle einschlägigen Gesetze, Normen, Vorschriften, Richtlinien, Zulassungsbescheide, Merkblätter der Materialien / Produkte in der aktuell gültigen Fassung (Liste ohne Anspruch auf Vollständigkeit!):

- VOB C und B (neueste Fassung)
- EN 1991-1-1-NA  Allgemeine Einwirkungen auf Tragwerke - Wichten,
  Eigengewichte und Nutzlasten im Hochbau
- DIN 18195 Bauwerksabdichtungen
- DIN 18201 Toleranzen - Begriffe, Grundsätze, Anwendung, Prüfung
- DIN 18202 Toleranzen im Hochbau - Bauwerke
- DIN 18299 Allgemeine Regeln für Bauarbeiten jeder Art
- UVV Unfallverhütungsvorschriften der Berufsgenossenschaft
- BGV A 1 Allgemeine Vorschriften der Berufsgenossenschaften
- BGV C 22 Unfallverhütungsvorschriften der Bauarbeiten
- BauO NRW Bauordnung Nordrhein-Westfalen
- ArbSchG Arbeitsschutzgesetz
- UK NRW Unfallkasse NRW etc.
- GEG Gebäudeenergiegesetz

*Hinweis: ZUSÄTZLICHE TECHNISCHE VERTRAGSBEDINGUNGEN - ESTRICHARBEITEN*
allgemeingültige Vorschriften etc. (siehe oben) und zusätzlich:

- DIN 18 157 Keramischer Bekleidungen im Dünnbettverfahren
- DIN 18 336 Abdichtungsarbeiten
- DIN 18 550 Putz
- DIN 18 352 VOB, Teil C (ATV) Fliesen- und Plattenarbeiten
- DIN 18 560 Estriche im Bauwesen
- DIN 13 162 bis 13 171 Wärmedämmstoffe für Gebäude aus verschiedenen Materialien
- DIN 51 097 Prüfung Bodenbeläge: Bestimmungen der rutschhemmenden
  Eigenschaften; nassbelastete Barfußbereiche; Begehungsverf.
- DIN EN 13 318 Estrichmörtel uns Estriche: Begriffe
- DIN EN 12 004 Mörtel und Klebstoffe für Fliesen und Platten
- DIN EN 13 318 Estrichmörtel: Eigenschaften und Anforderungen
- DIN EN 13 501 Klassifizierung von Bauprodukte/Bauarten zum Brandverhalten
- DIN EN 14 411 Gruppe A: stranggepresste keramische Fliesen und Platten
- DIN EN 14 411 Gruppe B: trockengepresste keramische Fliesen und Platten
- DIN EN 14 259 Klebstoffe für Bodenbeläge - Anforderungen an mechanisches  und elektrisches Verhalten
- DIN EN ISO 22637  Klebstoffe - Prüfung von Klebstoffen für Bodenbeläge

-  alle einschlägigen ZDB-Merkblätter (Fachverband des deutschen Fliesengewerbes im  Zentralverband des Deutschen Baugewerbes, 10117 Berlin-Mitte)
-  die Verarbeitungsrichtlinien des Herstellers / Herstellerrichtlinien
- alle relevanten GUV-Merkblätter wie z.B. GUV-I 8527 "Merkblatt für nassbelastete, GUV  26.19 "Merkblatt für Treppen", GUV 26.18 "Merkblatt für Fußböden in Arbeitsbereichen  mit Rutschgefahr"

*Hinweis: TECHNISCHE DATENBLÄTTER UND REVISIONSUNTERLAGEN*
Datenblätter/Nachweise zur Vorlage und Prüfung vor der Ausführung:

Ungeachtet der Angebotsprüfung gem. VOB/A  § 16, Abs. 3 müssen die einzureichenden Unterlagen im Auftragsfall, vor der Bestellung der Materialien und vor der Ausführung folgende Unterlagen / Nachweise zur Prüfung und schriftl. Freigabe durch die Bauleitung vorgelegt werden (1-fach gedruckt, oder als PDF per E-Mail):

1) technische Datenblätter und/oder Produktdatenblätter
2) Zulassungsbescheide
3) Prüfnachweise/Zertifikate
4) Verarbeitungsvorschriften/-Informationen
5) evtl. Sicherheitsdatenblätter

Revisionsunterlagen zur Vorlage und Prüfung vor der Abnahme:

Bis zur Abnahme sind der Bauleitung komplette Revisionsunterlagen in gedruckter und digitaler Form zur Prüfung, Freigabe und zur Weiterleitung an den AG vorzulegen.

Alle Unterlagen sind 2-fach gedruckt, sortiert/abgeheftet in schwarze, breite Aktenordner (mit beschrifteten Ordnerrücken) mit Inhaltsverzeichnis vorzulegen. In den Ordnern sind DIN-A 4 bzw. DIN-A 3-Formate zu verwenden. Pläne größerer Formate sind gleicher- maßen 2-fach, gefaltet, in gleichartige Aktenordner vorzulegen.

Sämtliche Unterlagen sind zusätzlich auf CD ROM im PDF-  und DXF- bzw. DWG-Format vorzulegen. Evtl. erforderliche Türlisten, Volumenberechnungen o. ä. sollen als Exel-Datei vorgelegt werden. Zusätzlich zu den o. g. Unterlagen sind bis zur VOB-Abnahme folgende Revisionsunterlagen vorlegen:

1) Fachunternehmererklärungen, Fachbauleitererklärungen
2) Übereinstimmungserklärungen
3) Bautagesberichte

*Hinweis: BAUABSCHNITTE UND BAUABLAUF*
Das gesamte Bauvorhaben teilt sich in 2 Abschnitte, da zur Erstellung des 2. Abschnittes zuerst das alte, nördlich befindliche OGS-Gebäude abgerissen werden muss. Im Los 1 sind alle Leistungen für den 1. Bauabschnitt und im Los 2 für den 2. Baubschnitt enthalten
Alle Leistungen (d. h. alle Lose) sollen zeitgleich an einen Auftragnehmer erteilt werden.
Dabei sind folgende Ausführungszeiten zu berücksichtigen:

geplante Ausführungszeiten

1. Bauabschnitt (Los 1)
Boden- und Wandfliesen Küche  ca. 02.02.2026 - 26.02.2026
Wandfliesen  ca. 02.03.2026 - 20.03.2026
Bodenfliesen  ca. 23.03.2026 - 03.04.2026
Restarbeiten  ca. 06.04.2026 - 10.04.2026

2. Bauabschnitt (Los 2)
Wandfliesen  ca. 29.06.2026 - 10.07.2026
Bodenfliesen  ca. 13.07.2026 - 24.07.2026
Restarbeiten  ca. 27.07.2026 - 31.07.2026

### Titel 1 1. Bauabschnitt

#### Bereich 1.1 Bodenfliesen

**1.1.1 Messung des Estrich-Feuchtigkeitsgehaltes einschl. Protokollierung**
*** Pauschalposition
Sämtliche, erforderl. Messungen (CM-Methode) der Estrichfeuchte für alle Bodenflächen, einschl. Wiederholungsmessungen und Protokollierung.
Menge: 1,000 psch

**1.1.2 Scheinfugen mit Wellenverbinder und Epoxidharz verbinden und festsetzen**
Scheinfugen in den bauseitigen Calciumsulfat-/Zementestrich kraftschlüssig mit lösemittel- freiem Epoxidharz gem. den Verarbeitungsvorschriften des Herstellers fachger. schließen
Die Fugen in Längsrichtung mit einem Trennschleifer o. ä. öffnen und dann quer zum Fugenverlauf in Abständen von ca. 20 cm, 8 cm lang und ca. 2 - 3 cm tief einschneiden.
Danach müssen die Schnitte ausgesaugt und die Wellenverbinder eingelegt werden. Das angemischte Epoxidharz in die geöffneten Risse zu gießen und mit Quarzsand (Körnung: 0,5 - 1,0 mm) abzustreuen. Das überschüssige Material ist zu entfernen und zu entsorgen.

Hersteller / Produkt:

'...............................................................................................................................................'
  (die angebotene Firma u. das Produkt ist unbedingt anzugeben)
Menge: 25,000 m

**1.1.3 Löcher, Unebenheiten 10 - 30 mm mit zementäre Spachtelmasse ausgleichen**
Löcher/Unebenheiten, über die zulässigen Bodentoleranzen, über 10 - 20 mm (örtlich bis 30 mm) mit einer zementären, standfesten Spachtelmasse - entsprechend RAL-UZ 113 (Blauer Engel) emissionsarm und caseinfrei - in Kleinflächen (bis 1 qm) ausgleichen.

Hersteller / Produkt:

'...............................................................................................................................................'
  (die angebotene Firma u. das Produkt ist unbedingt anzugeben)
Menge: 10,000 m²

**1.1.4 Zementärer Gefällespachtel im Bereich der Bodenabläufe 10 - 40 mm liefern/einbauen**
Bauseitig abgesenkte Estrichflächen um Bodenabläufe (ca. 2 x 2 m bei den Duschen u. ä.) mit einem zementären Spachtel mit Gefälle zu den Abläufen anarbeiten (d = ca.10-40 mm)

Hersteller / Produkt:

'.............................................................................................................................................' (die angebotene Firma u. das Produkt ist unbedingt anzugeben)
Menge: 20,000 m²

**1.1.5 Abdichtung auf Calciumsulfat-Fließestrich als Flächendickbeschichtung in Toiletten u. ä.**
Einkomponentige, hochelastische, wasserundurchlässige Flächendickbeschichtung in den WC-Bereichen auf den neu eingebrachten Calciumsulfat-Fließestrich aufbringen, einschl. 5 cm an den angrenzenden Wandflächen aufsteigend gemäß DIN 18534 Teil 3 für die Wassereinwirkungsklassen W0-I "Gering" und W1-I "Mäßig" (Boden / Wand) geeignet.

Hersteller / Produkt:

'...............................................................................................................................................' (die angebotene Firma u. das Produkt ist unbedingt anzugeben)
Menge: 20,000 m²

**1.1.6 Abdichtung auf Zementestrich als Flächendickbeschichtung in Duschen u. ä.**
Einkomponentige, hochelastische, wasserundurchlässige Flächendickbeschichtung im Duschbereich, Küche o. ä. auf den neu eingebrachte Zementestrich aufbringen, incl. 5 cm an den angrenzenden Wandflächen aufsteigend gem. DIN 18534 Teil 3 für die Wasserein- wirkungsklassen W2-I "Hoch" (Boden) geeignet.

Hersteller / Produkt:

'...............................................................................................................................................' (die angebotene Firma u. das Produkt ist unbedingt anzugeben)
Menge: 100,000 m²

**1.1.7 Einzel-Bodenablauf mit Klebeflansch im Zuge der vorgenannten Abdichtungen eindichten**
Den Klebeflansch eines bauseitigen Bodenablaufs (in Duschen, Küche o. ä.) freilegen, mechanisch aufrauen, reinigen und grundieren. Auf die getrocknete Grundierung die Abdichtung gemäß Pos. 1.1.6 fachgerecht auftragen. Beim 1. Auftrag eine Boden- Dichtmanschette hohlraum- und faltenfrei einbetten. Anschließend mind. zweimal mit der vorgenannten Abdichtung behandeln.

Hersteller / Produkt:

'...............................................................................................................................................' (die angebotene Firma u. das Produkt ist unbedingt anzugeben)
Menge: 7,000 Stk

**1.1.8 Keramikfl. Feinsteinzeug, 60/60 cm, R10/A im Dünnbett, auf Calciumsulfatestrich liefern/einb.**
*** Bezugsbeschreibung
Trockengepresste keramische Fliesen und Platten (Feinsteinzeug) mit niedriger Wasser- aufnahme gem. DIN-EN 14411, Gruppe B Ia, unglasiert (UGL) liefern und auf den vorgen. Estrichflächen im Dünnbett gemäß den beigefügten Architektenplänen und den Verarbeit- ungsvorschriften des Herstellers fachgerecht einbauen.

Format (Nennmaß): ca. l/b/h = 600 x 600 x 10,5 mm (inkl. Fuge)
Herstellmaß:  ca. l/b/h = 597 x 597 x 10,5 mm
Rektifizierung:  gerade
Qualität:  1. Sortierung
Farbe:  kiesel, ähnlich RAL 7030 bzw. NCS S3502-Y
Muster:  Richtungslose, homogene, körnige Kalksteinoptik, eben
Oberfläche:  eben, mit veredelter, photokatalytisch aktiver Oberfläche
Glasur:  unglasiert (UGL)
Rutschhemmung: R 10/A
Belastungsgruppe: 2 - 3
Untergrund:  Calciumsulfat-Fließestrich
Einbaubereich:  Treppenhaus und Flure EG + OG

Beispiel Oberflächenmuster Fliese:
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Hersteller / Produkt Fliesen:

'...............................................................................................................................................' (die angebotene Firma u. das Produkt ist unbedingt anzugeben)

Materialpreis Fliesen / Platten, einschließlich Kleber pro m²: '..........................' (Euro netto)
(Bieterangabe erforderlich!)

Verlegung im Dünnbettverfahren nach DIN 18157 mit einem kunststoffvergüteten hydrau- lischen Dünnbettmörtels gemäß EN 12004 Klasse C2TE. Die Fugenkammern sind sorg- fältig auszukratzen. Das Verlegen der Fliesen erfolgt im Kreuzverband, mit Bezug zu den Wandfliesen, d. h. mit fluchtenden Boden-Wand-Fugen (Fugenschnitt)!
Fugenbreite = ca. 3 - 5 mm (je nach Bemusterung).

Hersteller / Produkt Kleber:

'...............................................................................................................................................' (die angebotene Firma u. das Produkt ist unbedingt anzugeben)

Einschließlich Verfugung der Fliesen mit einem geeigneten hydraulischen Fertig-Fugen- mörtel, Farbe: nach späterer Absprache mit dem AG aus den Standardfarben.

Hersteller / Produkt Fugenmörtel:

'...............................................................................................................................................' (die angebotene Firma u. das Produkt ist unbedingt anzugeben)

Im EP einzukalkulieren sind alle Schnitte an Wand- / Bodenanschlüsse, Einbauten und Belagsabschlüssen, sofern sie nicht in einer nachfolgenden Position separat erfasst sind. Das Herstellen von Feldbegrenzungsfugen und elastische Anschlussfugen ist in separate Positionen enthalten.
Menge: 245,000 m²

**1.1.9 Keramikfliesen Feinsteinzeug, 30/30 cm, R11/B im Dünnbett, auf Zementestrich liefern/einb.**
*** wie Position 1.1.8
abweichend (Achtung: hier sind nur die Abweichungen zur Grundposition aufgeführt!):

Format (Nennmaß): ca. l/b/h = 300 x 300 x 10,5 mm (inkl. Fuge)
Herstellmaß:  ca. l/b/h = 297 x 297 x 10,5 mm
Rutschhemmung: R 11/B
Untergrund: Zementestrich
Einbaubereich:  Toiletten und Küchenbereich

Hersteller / Produkt Fliesen:

'...............................................................................................................................................' (die angebotene Firma u. das Produkt ist unbedingt anzugeben)
Menge: 90,000 m²

**1.1.10 Keramikfliesen Feinsteinzeug, 15/15 cm, R10/B im Dünnbett, auf Zementestrich liefern/einb.**
*** wie Position 1.1.8
abweichend (Achtung: hier sind nur die Abweichungen zur Grundposition aufgeführt!):

Format (Nennmaß): ca. l/b/h = 150 x 150 x 10,5 mm (inkl. Fuge)
Herstellmaß:  ca. l/b/h = 147 x 147 x 10,5 mm
Rutschhemmung: R 10/B
Untergrund: Zementestrich
Einbaubereich:  Duschbereiche

Hersteller / Produkt Fliesen:

'...............................................................................................................................................' (die angebotene Firma u. das Produkt ist unbedingt anzugeben)
Menge: 5,000 m²

**1.1.11 Zulage: Fliesen an Einzel-Bodenabläufe anarbeiten**
Zulage zu der in Pos. 1.1.8 beschriebenen Leistung für das komplette, fachgerechte Andichten / Anarbeiten des Bodenbelags an den bauseitig gelieferte Einzel-Bodenablauf.
Menge: 7,000 Stk

**1.1.12 Zulage: Fliesen in 2% Gefälle verlegen**
Zulage zu der in Pos. 1.1.8 beschriebenen Leistung für das Verlegen der Fliesen mit ca. 2% Gefälle (Bereich von Bodenabläufe o. ä.), einschl. aller erforderlichen Fliesenschnitte.
Menge: 20,000 m²

**1.1.13 Estrich-Randdämmstreifen, d = ca. 10 - 12 mm abschneiden und entsorgen**
Überstände der bauseitig eingebaute Estrich-Randdämmstreifen, d = ca. 10 - 12 mm nach der Herstellung der in diesem Titel enthaltenen Bodenbeläge bündig zurückschneiden und fachgerecht entsorgen (einschl. Entsorgungskosten).
Menge: 200,000 m

**1.1.14 Hohlkehl-Sockelleisten, gerundet ca. 10/30 cm, R10/A liefern und einbauen**
*** Bezugsbeschreibung
Gerundete Hohlkehl-Sockelleisten, passend zu dem Bodenplatten gemäß Pos. 1.1.8 liefern und fachgerecht einbauen. Die Pos. schließt sämtl Formstück-Innen-/Außenecken, Anpassungen u. ä. ein!

Abweichungen zur Grundposition (hier sind nur die abweichenden Daten aufgeführt):
Format (Nennmaß): ca. l/b/h = 100 x 300 x 9 mm (inkl. Fuge)
Herstellmaß:  ca. l/b/h = 102 x 297 x 9 mm
Rutschhemmung: R 10/A
Untergrund: Gipskarton- bzw. Betonwände
Einbaubereich:  Küchenbereich u. ä.

Hersteller / Produkt Fliesen:

'............................................................................................................................................'
  (die angebotene Firma u. das Produkt ist unbedingt anzugeben)

Materialpreis Fliesen/Platten, einschließlich Kleber pro m: '...........................' (Euro netto)
  (Bieterangabe erforderlich!)
Menge: 60,000 m

**1.1.15 Sockelleisten, gerundet ca. 7/60 cm, R10/A liefern und einbauen**
*** wie Position 1.1.14
abweichend (Achtung: hier sind nur die Abweichungen zur Grundposition aufgeführt!):
Gerundete Sockelleisten, passend zu dem Bodenplatten gemäß Pos. 1.1.8 liefern und fachger. einbauen. Die Pos. schließt sämtl Innen-/Außenecken, Anpassungen u. ä. ein!

Format (Nennmaß): ca. l/b/h = 70 x 600 x 9 mm (inkl. Fuge)
Herstellmaß:  ca. l/b/h = 72 x 597 x 9 mm
Rutschhemmung: R 10/A
Untergrund: Gipskarton- bzw. Betonwände
Einbaubereich:  Treppenhaus, Flure u. ä.

Hersteller / Produkt Fliesen:

'............................................................................................................................................'
  (die angebotene Firma u. das Produkt ist unbedingt anzugeben)

Materialpreis Fliesen/Platten, einschließlich Kleber pro m: '...........................' (Euro netto)
  (Bieterangabe erforderlich!)
Menge: 125,000 m

**1.1.16 Bemusterung: mind. 3 verschiedene Fliesen in der gleicher Preisklasse zur Auswahl vorlegen**
*** Pauschalposition
Zur freien Auswahl des AG sind mind. 3 unterschiedliche Bodenliesen, wie in Pos. 1.1.8 beschrieben vorzulegen.
Menge: 1,000 psch

**1.1.17 Musterfläche vorab herstellen und anschließend entsorgen**
*** Pauschalposition
Musterfläche, einschl, Verfugung der Plattierungen gemäß Pos. 1.1.8 vorab herstellen und anschließend entfernen und entsorgen. Größe mind. 1,5 m².
Menge: 1,000 psch

**1.1.18 Anschlussfugen an begrenzende Bauteile dauerelastisch versiegeln**
Anschlussfugen innerhalb der zuvor beschriebenen Bodenbeläge gemäß Pos. 1.1.8 entlang der Fußleisten, im Bereich von Türzargen/-durchgänge und sonstige begrenzende Bauteile etc. mit geeigneter dauerelastischer Fugendichtungsmasse nach Vorschriften des Herstellers fachgerecht herstellen. Farbe nach Wahl des AG.

Hersteller / Produkt:

'..............................................................................................................................................'
  (die angebotene Firma u. das Produkt ist unbedingt anzugeben)
Menge: 200,000 m

**1.1.19 Edelstahl-Winkel-Abschlussprofil unter Beläge liefern / einbauen**
Winkel-Abschlussprofil aus Edelstahl im Bereich von Türdurchgänge usw., in verschied. Einzellängen von ca. 0,80 - 1,20 m liefern und unter den vorgenannten Bodenbelag gem. Pos. 1.1.8 und folgende fachgerecht einarbeiten.
Menge: 20,000 m

**1.1.20 Schutzbelag auf fertige Bodenbeläge liefern, auslegen und entsorgen**
Abdeckung als besonderer Schutz der Bodenbeläge liefern, verlegen und abschließend entfernen/entsorgen (einschl. Entsorgungskosten). Der Schutzbelag ist ausreichend zu überlappen, gegen Verrutschen zu sichern und an begrenzende Wänden hochzuziehen und zu verkleben. Material: nach Wahl des Bieters.
Menge: 350,000 m²

**1.1.21 Mattenrahmen für Sauberlaufmatte aus Edelstahl V2A, h/b/d = ca. 25/25/3 mm liefern/einb.**
Edelstahl-Einbaurahmen, bestehend aus V2A-Winkelprofilen, als Einfassung für die verschiedenen, in den nachfolgenden Pos. beschriebenen aufrollbaren Sauberlaufmatten liefern und fachger., d. h. gemäß den Verarbeitungsvorschriften des Herstellers einbauen. Einschl. Aufmaß vor Ort.
In unterschiedlichen Einzellängen (siehe beigefügte Architektenpläne). Die Ecken sind auf Gehrung zu schneiden und die Stöße kraftschlüssig zu unterlegen und zu verstärken.
Die Winkelrahmen sind mit ausreichend dimensionierten Edelstahlschrauben und Dübel im bauseitigen Estrich zu befestigen. Einschließlich allen Anpassarbeiten, Versiegeln der Anschlussfugen usw. als Komplettleistung.
Die Oberkante des Mattenrahmens muss exakt auf OK des angrenzende Bodenbelags bzw. der Reinstreifmatte eingebaut werden. Die Eckausbildungen werden nicht gesondert vergütet und sind daher in diese Position einzukalkulieren

Material:  Edelstahl - V2A
Abmessungen:  b/h = ca. 25/25 mm
Materialdicke:  ca. 3 mm
Menge: 15,000 m

**1.1.22 Sauberlaufmatte, Alu-Profil, Rips-/Borstenstreifen, h=22 mm, l/b = 1.250/2.150 mm liefern/einb.**
*** Bezugsbeschreibung
Aufrollbare und maßangefertigte Sauberlaufmatte (ohne Ausgleichsprofil) für normale bis starke Beanspruchungen im Innenbereich liefern und gemäß den beigefügten Plänen und den Verarbeitungsvorschriften des Systemherstellers fachgerecht einbauen. Gefordert ist eine strapazierfähige Matte in passgenauer Ausfertigung (ohne Ausgleichsprofil, o. ä.).
Eine Bemusterung und Freigabe durch die Bauleitung ist unbedingt erforderlich!

Einbaubereich:  EG-Eingang West
Abmessungen:  l/b = ca. 1.250/2.150 mm
Aufteilung:  maximal 2-teilig (Trennung in Laufrichtung)
Gesamthöhe:  ca. 22 mm
Tragprofile:  Aluminium U-Profile mit unterseitiger Trittschalldämmung
Trittflächen:  eingelassene, widerstandsfähige, witterungsbeständige  Ripsstreifen mit zusätzlich zwischen den Profilen montierten  Bürstenleisten
Farben:  Kassettenbürsten grau, schwarz (Standartfarbton)
  Ripsstreifen grau, anthrazit (Standartfarbton)
Profilabstände:  ca. 5 mm, mit Gummi-Abstandshalter
Profilverbindung:  mit kunststoffummantelte Edelstahlseile
Eignung:  für Rollstühle, Kinderwagen, Transportwagen usw.
Rutschsicherheit:  R 11 gemäß DIN 51130

Hersteller / Produkt:

'............................................................................................................................................'
  (die angebotene Firma u. das Produkt ist unbedingt anzugeben)
Menge: 1,000 Stk

**1.1.23 Sauberlaufmatte, Alu-Profil, Rips-/Borstenstreifen, h=22 mm, l/b= 1.650/2.250 mm liefern/einb.**
*** wie Position 1.1.22
abweichend:
Einbaubereich:  EG-Eingang Ost
Abmessungen:  l/b = ca. 1.650/2.250 mm
Menge: 1,000 Stk

**1.1.24 taktile Flächen vor Treppen l/b = ca. 225/60 cm, schwarz liefern und einbauen**
*** Bezugsbeschreibung
PU-Bodenindikatoren, Noppen nach DIN 32984, geklebt, als Aufmerksamkeitsfelder vor Treppenantritten und am Treppenaustritt. Abmessungen: l/b = ca. 225/60 cm
Menge: 2,000 Stk

**1.1.25 taktile Flächen vor Treppen l/b = ca. 200/60 cm, schwarz liefern und einbauen**
*** wie Position 1.1.24
Abmessungen: l/b = ca. 200/60 cm
Menge: 2,000 Stk

**1.1.26 taktile Flächen vor Treppen l/b = ca. 175/60 cm, schwarz liefern und einbauen**
*** wie Position 1.1.24
Abmessungen: l/b = ca. 175/60 cm
Menge: 2,000 Stk

#### Bereich 1.2 Wandfliesen

**1.2.1 Untergrund (je nach Erfordernis) für nachfolgende Arbeiten aufrauhen**
Untergrund (je nach Erfordernis und nur nach schriftlicher Aufforderung und Bestätigung der Bauleitung) für die nachfolgenden Wandbekleidungen sach-/fachgerecht aufrauhen. Der Müll / Schutt wird Eigentum des AN und ist entsprechend zu entsorgen.
Menge: 50,000 m²

**1.2.2 Ausgleichsspachtel bei Nichteinhaltung der DIN 18202, Tab 3, Zeile 6.**
Ausgleichsspachtelung auf Stahlbetonwände bei einer Nichteinhaltung der Ebenheits- toleranzen gemäß DIN 18202, Tab. 3, Zeile 6 durch das Vorgewerk liefern und gemäß den Verarbeitungsvorschriften des Systemherstellers sach- und fachgerecht, d. h. lot- und fluchtrecht auftragen.
Ausführung je nach Erfordernis und nur nach schriftlicher Aufforderung und Bestätigung der Bauleitung. Ausgleichsdicke: ca. 3 - 6 mm, im Mittel ca. 4 mm

Hersteller / Produkt:

'..............................................................................................................................................'
  (die angebotene Firma u. das Produkt ist unbedingt anzugeben)
Menge: 50,000 m²

**1.2.3 Haftbrücke auf Stahlbeton- und Gipskartonflächen liefern und auftragen**
Haftbrücke auf Stahlbeton-/Gipskarton-Untergründe gemäß den Verarbeitungsvorschriften des Produktherstellers sach- und fachgerecht aufbringen. Einschließlich dem vorherigen Säubern des Untergrundes.

Hersteller / Produkt:

'...............................................................................................................................................'
  (die angebotene Firma u. das Produkt ist unbedingt anzugeben)
Menge: 180,000 m²

**1.2.4 Grundierung auf Stahlbeton- und Gipskartonflächen liefern und auftragen**
Grundierung mit einem geeigneten Kunstharz-Voranstrich auf Stahlbeton- und Gipskarton- Untergründe gemäß den Verarbeitungsvorschriften des Produktherstellers sach- und fach- gerecht aufbringen. Einschließlich dem vorherigen Säubern des Untergrundes.

Hersteller / Produkt:

'...............................................................................................................................................'
  (die angebotene Firma u. das Produkt ist unbedingt anzugeben)
Menge: 180,000 m²

**1.2.5 2K-Abdichtung gemäß DIN 18534 auf GK- bzw. Betonflächen liefern / einbauen**
Flexible, 2-komponentige mineralische Dichtungsschlämme als Bauwerksabdichtung gemäß DIN 18534 Teil 3 für die Wassereinwirkungsklassen und W1-I "Mäßig" (Wand) geeignet als Vertikalabdichtung liefern und sach-/fachgerecht gemäß dem ZDB-Merkblatt und den Verarbeitungsvorschriften des Herstellers auftragen.
Einbau in mind. 2 Arbeitsgängen im Streich- oder Spachtelverfahren, einschließlich Vorbereitung und Vorbehandlung der entsprechenden Flächen.
Untergrund:  Gipskarton bzw. Stahlbeton
Einbaubereich:  Duschbereich, Küchenwände u. ä.

Hersteller / Produkt:

'...............................................................................................................................................'
  (die angebotene Firma u. das Produkt ist unbedingt anzugeben)
Menge: 20,000 m²

**1.2.6 Wand-Wand-Dichtbänder für vorgen. 2K-Abdichtungen liefern und einbauen**
Fugen-Dichtband systemgeeignet liefern im Zuge der Wandabdichtung gem. Pos. 1.2.5 im Anschlussbereich Wand-Wand, d. h. in Ecken, bei Dehnfugen u. ä. fachgerecht gemäß Verarbeitungsvorschriften des Herstellers einbauen. Die Dichtbänder mit einem geeigneten Dichtmaterial verkleben und so einarbeiten, dass der elastische Bereich frei bleibt.

Hersteller / Produkt:

'...............................................................................................................................................'
  (die angebotene Firma u. das Produkt ist unbedingt anzugeben)
Menge: 10,000 m

**1.2.7 Rohrdurchführung mit Klebeflansch für vorgen. 2K-Abdichtungen eindichten**
Abdichtung einer Rohrdurchführung in der Wand mit einer Dichtmanschette. Diese wird in den ersten, frischen Arbeitsgang der Abdichtung Pos. 1.2.5 fachgerecht, hohlraum- u. faltenfrei eingearbeitet. Anschließend nochmals mit der vorgen. Abdichtung behandeln.

Hersteller / Produkt:

'...............................................................................................................................................'
  (die angebotene Firma u. das Produkt ist unbedingt anzugeben)
Menge: 5,000 Stk

**1.2.8 Abdichtung als Flächendickbeschichtung hinter Ausgussbecken**
Einkomponentige, hochelastische, wasserundurchlässige Flächendickbeschichtung in den Bereichen hinter den Ausgussbecken in den Pumi-Räumen auf den Putz- / Gipskarton- flächen aufbringen gemäß DIN 18534 Teil 3 für die Wassereinwirkungsklassen W0-I "Gering" und W1-I "Mäßig" (Wand) geeignet. Pro Fläche ca. 2 m²
Menge: 2,000 m²

**1.2.9 Keramikfliesen weiß, 15/30 cm im Dünnbett liefern und einbauen**
*** Bezugsbeschreibung
Trockengepresste keramische Fliesen und Platten mit niedriger Wasseraufnahme gemäß DIN-EN 14411, Gruppe B III glasiert (GL) liefern und auf den vorgen. Stahlbeton- bzw. Gipskartonflächen im Dünnbett gemäß den beigefügten Architektenplänen und den Verarbeitungsvorschriften des Herstellers fachgerecht einbauen.

Format (Nennmaß): ca. l/b/h = 150 x 300 x 6,5 mm (inkl. Fuge)
Herstellmaß:  ca. l/b/h = 147 x 297 x 6,5 mm
Qualität:  1. Sortierung
Farbe:  weiß, ähnlich RAL 9003
Oberfläche:  eben, mit veredelter, photokatalytisch aktiver Oberfläche
Glasur:  glasiert (GL), seidenmatt
Untergrund:  Stahlbeton- bzw. Gipskartonflächen
Bereich:  WC-/Küchenbereiche, Putzmittelräume u. ä.

Hersteller / Produkt Fliesen:

'...............................................................................................................................................'
  (die angebotene Firma u. das Produkt ist unbedingt anzugeben)

Materialpreis Fliesen / Platten, einschließlich Kleber pro m²: '..........................' (Euro netto)
  (Bieterangabe erforderlich!)

Verlegung im Dünnbettverfahren nach DIN 18157 mit einem kunststoffvergüteten hydrau- lischen Dünnbettmörtels gemäß EN 12004 Klasse C2TE. Die Fugenkammern sind sorg- fältig auszukratzen. Das Verlegen der Fliesen erfolgt im Kreuzverband, mit Bezug zu den Bodenplatten, d. h. mit fluchtenden Boden-Wand-Fugen (Fugenschnitt)!
Fugenbreite = ca. 3 - 5 mm (je nach Bemusterung).

Hersteller / Produkt Kleber:

'...............................................................................................................................................'
  (die angebotene Firma u. das Produkt ist unbedingt anzugeben)

Einschl. Verfugung der Fliesen mit einem für die Verfugung geeigneten hydraulischen Fertig-Fugenmörtel, Fugenfarbe: nach örtlicher Bemusterung mit dem AG.

Hersteller / Produkt Fugenmörtel:

'...............................................................................................................................................'
  (die angebotene Firma u. das Produkt ist unbedingt anzugeben)

Im EP einzukalkulieren sind alle Schnittfliesen an Wand- / Bodenanschlüsse, Einbauten und Belagsabschlüssen, sofern sie nicht einer nachfolgenden Positionen separat erfasst sind. Das Herstellen von Feldbegrenzungsfugen und elastischen Anschlussfugen ist in separaten Positionen enthalten.
Menge: 180,000 m²

**1.2.10 Keramikfliesen gelb, 15/30 cm im Dünnbett liefern und einbauen**
*** wie Position 1.2.9
abweichend (Achtung: keine Zulageposition!):

Farbe: gelb
Farbige Fliesen im ca. 60 cm breiten Streifen hinter den weißen Sanitärobjekten in den barrierefreien Sanitärräumen.

Hinweis: Die weiße Fliese in der zuvor beschrieben Pos. und die gelbe Fliese, die in dieser Position beschrieben ist, sind zwíngend aus einer Serie von einem Hersteller zu liefern!

Hersteller / Produkt Fliesen:

'...............................................................................................................................................'
  (die angebotene Firma u. das Produkt ist unbedingt anzugeben)
Menge: 2,000 m²

**1.2.11 Zulage: Verfugung mit Epoxidharz im Nassbereich**
Zulage zu den Wandfliesen gem. Pos. 1.2.9 für das fachgerechte Verfugen mit Epoxid- harz in farblicher Angleichung an die angrenzende Verfugung.
Einbaubereich:  Duschbereich, Küchenwände u. ä.

Hersteller / Produkt:

'...............................................................................................................................................'
  (die angebotene Firma u. das Produkt ist unbedingt anzugeben)
Menge: 20,000 m²

**1.2.12 Zulage: Anarbeiten an Stahl-Türzargen**
Den Fliesenbelag wie in Position 1.2.9 beschrieben an die zuvor eingebauten Stahl- zargen allseitig in voller Höhe/Breite (ca. 215/110 cm) anarbeiten.
Menge: 8,000 Stk

**1.2.13 Zulage: Fliesen an Rohrdurchführungen usw. anarbeiten**
Zulage zu den Wandbekleidungen gemäß Pos. 1.2.9 für das fachgerechte Anarbeiten an bauseitige Rohrdurchführungen, Elektrodosen / -schalter u. ä.
Menge: 100,000 Stk

**1.2.14 Zulage: Fliesen an Einbauten über 0,1m² anarbeiten**
Zulage zu den Wandbekleidungen gemäß Pos. 1.2.9 für das fachgerechte Anarbeiten an bauseitige Öffnungen und Einbauten über 0,1m² Einzelgröße.
Menge: 20,000 Stk

**1.2.15 Edelstahl-Winkel-Abschlussprofil unter Wandfliesen liefern / einbauen**
Winkel-Abschlussprofil als Quadratprofil aus Edelstahl im Bereich von verschiedenen Flächenbegrenzungen in verschiedenen Einzellängen liefern und unter den vorgenannten Wandbelag gemäß Pos. 1.2.9 fachgerecht einarbeiten.

Hersteller / Produkt:

'...............................................................................................................................................'
  (die angebotene Firma u. das Produkt ist unbedingt anzugeben)
Menge: 50,000 m

**1.2.16 Anschlussfugen an begrenzende Bauteile dauerelastisch versiegeln**
Anschlussfugen in Raumecken, bei Türzargen, sonstige begrenzende Bauteile etc. mit geeigneter dauerelastischer Fugendichtungsmasse nach Vorschriften des Herstellers fachgerecht herstellen. Farbe nach Wahl des AG.

Hersteller / Produkt:

'...............................................................................................................................................'
  (die angebotene Firma u. das Produkt ist unbedingt anzugeben)
Menge: 180,000 m

**1.2.17 Anschlussfugen an bauseitigen Sanitärobjekten dauerelastisch versiegeln**
Anschlussfugen an bauseitigen Sanitärobjekten mit geeigneter dauerelastischer Fugen- dichtungsmasse nach Vorschriften des Herstellers fachgerecht herstellen.
Farbe nach Wahl des AG.

Hersteller / Produkt:

'...............................................................................................................................................'
  (die angebotene Firma u. das Produkt ist unbedingt anzugeben)
Menge: 25,000 Stk

**1.2.18 Kristallspiegel, b/h = 215/120 cm liefern und fliesenintegriert einbauen**
*** Bezugsbeschreibung
Kristallspiegel mit geschliffenen Kanten und eingearbeiteter Spitterschutzfolie, silberbelegt liefern und wandbündig innerhalb der Fliesenbekleidungen im Fliesenraster gemäß den angefügten Architektenplänen fachgerecht einbauen.
Abmessungen:  b/h = ca. 215/120 cm
Einbaubereich:  Lehrer-WC im OG
Menge: 2,000 Stk

**1.2.19 Kristallspiegel, b/h = 142/120 cm liefern und fliesenintegriert einbauen**
*** wie Position 1.2.18
abweichend:  Abmessungen:  b/h = ca. 142/120 cm
  Einbaubereich:  Sanitäranlagen im EG
Menge: 2,000 Stk

**1.2.20 Kristallspiegel, b/h = 100/120 cm liefern und fliesenintegriert einbauen**
*** wie Position 1.2.18
abweichend: Abmessungen:  b/h = ca. 100/120 cm
  Einbaubereich:  Arztraum OG
Menge: 1,000 Stk

#### Bereich 1.3 Regiearbeiten

**1.3.1 Regiestunden eines Vorarbeiters / Polier auf besondere Anordnung**
*** Stundenlohnarbeiten
*** Bezugsbeschreibung
Regieleistungen eines Vorarbeiters/Polier auf besondere Anweisung der Bauleitung für zusätzliche Arbeiten, die nicht innerhalb der vorgenannten Positionen erfasst sind. Der Einheitspreis schließt sämtl. Nebenkosten (An-/Abfahrt, Versicherungen, Auslöse usw.) ein. Zuschläge für Überstunden, Sonn- und Feiertagsarbeiten u. ä. werden nicht vergütet! Diese Leistungen kommen nur zur Ausführung, wenn sie - vor der Ausführung - durch die Bauleitung schriftlich bestätigt sind!
Menge: 10,000 Std

**1.3.2 Regiestunden eines Facharbeiters auf besondere Anordnung**
*** Stundenlohnarbeiten
*** wie Position 1.3.1
abweichend für einen Facharbeiter.
Menge: 30,000 Std

**1.3.3 Regiestunden eines Hilfsarbeiters auf besondere Anordnung**
*** Stundenlohnarbeiten
*** wie Position 1.3.1
abweichend für einen Hilfsarbeiter.
Menge: 10,000 Std

### Titel 2 2. Bauabschnitt

#### Bereich 2.1 Bodenfliesen

**2.1.1 Messung des Estrich-Feuchtigkeitsgehaltes einschl. Protokollierung**
*** Pauschalposition
Sämtliche, erforderl. Messungen (CM-Methode) der Estrichfeuchte für alle Bodenflächen, einschl. Wiederholungsmessungen und Protokollierung.
Menge: 1,000 psch

**2.1.2 Scheinfugen mit Wellenverbinder und Epoxidharz verbinden und festsetzen**
Scheinfugen in den bauseitigen Calciumsulfat-/Zementestrich kraftschlüssig mit lösemittel- freiem Epoxidharz gem. den Verarbeitungsvorschriften des Herstellers fachger. schließen
Die Fugen in Längsrichtung mit einem Trennschleifer o. ä. öffnen und dann quer zum Fugenverlauf in Abständen von ca. 20 cm, 8 cm lang und ca. 2 - 3 cm tief einschneiden.
Danach müssen die Schnitte ausgesaugt und die Wellenverbinder eingelegt werden. Das angemischte Epoxidharz in die geöffneten Risse zu gießen und mit Quarzsand (Körnung: 0,5 - 1,0 mm) abzustreuen. Das überschüssige Material ist zu entfernen und zu entsorgen.

Hersteller / Produkt:

'...............................................................................................................................................'
  (die angebotene Firma u. das Produkt ist unbedingt anzugeben)
Menge: 20,000 m

**2.1.3 Löcher, Unebenheiten 10 - 30 mm mit zementäre Spachtelmasse ausgleichen**
Löcher/Unebenheiten, über die zulässigen Bodentoleranzen, über 10 - 20 mm (örtlich bis 30 mm) mit einer zementären, standfesten Spachtelmasse - entsprechend RAL-UZ 113 (Blauer Engel) emissionsarm und caseinfrei - in Kleinflächen (bis 1 qm) ausgleichen.

Hersteller / Produkt:

'...............................................................................................................................................'
  (die angebotene Firma u. das Produkt ist unbedingt anzugeben)
Menge: 10,000 m²

**2.1.4 Zementärer Gefällespachtel im Bereich der Bodenabläufe 10 - 40 mm liefern/einbauen**
Bauseitig abgesenkte Estrichflächen um Bodenabläufe (ca. 2 x 2 m bei den Duschen u. ä.) mit einem zementären Spachtel mit Gefälle zu den Abläufen anarbeiten (d = ca.10-40 mm)

Hersteller / Produkt:

'.............................................................................................................................................' (die angebotene Firma u. das Produkt ist unbedingt anzugeben)
Menge: 5,000 m²

**2.1.5 Abdichtung auf Calciumsulfat-Fließestrich als Flächendickbeschichtung in Toiletten u. ä.**
Einkomponentige, hochelastische, wasserundurchlässige Flächendickbeschichtung in den WC-Bereichen auf den neu eingebrachten Calciumsulfat-Fließestrich aufbringen, einschl. 5 cm an den angrenzenden Wandflächen aufsteigend gemäß DIN 18534 Teil 3 für die Wassereinwirkungsklassen W0-I "Gering" und W1-I "Mäßig" (Boden / Wand) geeignet.

Hersteller / Produkt:

'...............................................................................................................................................' (die angebotene Firma u. das Produkt ist unbedingt anzugeben)
Menge: 25,000 m²

**2.1.6 Abdichtung auf Zementestrich als Flächendickbeschichtung in Duschen u. ä.**
Einkomponentige, hochelastische, wasserundurchlässige Flächendickbeschichtung im Duschbereich o. ä. auf den neu eingebrachte Zementestrich aufbringen, einschl. 5 cm an den angrenzenden Wandflächen aufsteigend gemäß DIN 18534 Teil 3 für die Wasserein- wirkungsklassen W2-I "Hoch" (Boden) geeignet.

Hersteller / Produkt:

'...............................................................................................................................................' (die angebotene Firma u. das Produkt ist unbedingt anzugeben)
Menge: 12,000 m²

**2.1.7 Einzel-Bodenablauf mit Klebeflansch im Zuge der vorgenannten Abdichtungen eindichten**
Den Klebeflansch eines bauseitigen Bodenablaufs (in Duschen, Küche o. ä.) freilegen, mechanisch aufrauen, reinigen und grundieren. Auf die getrocknete Grundierung die Abdichtung gemäß Pos. 2.1.6 fachgerecht auftragen. Beim 1. Auftrag eine Boden- Dichtmanschette hohlraum- und faltenfrei einbetten. Anschließend mind. zweimal mit der vorgenannten Abdichtung behandeln.

Hersteller / Produkt:

'...............................................................................................................................................' (die angebotene Firma u. das Produkt ist unbedingt anzugeben)
Menge: 2,000 Stk

**2.1.8 Keramikfl. Feinsteinzeug, 60/60 cm, R10/A im Dünnbett, auf Calciumsulfatestrich liefern/einb.**
*** Bezugsbeschreibung
Trockengepresste keramische Fliesen und Platten (Feinsteinzeug) mit niedriger Wasser- aufnahme gem. DIN-EN 14411, Gruppe B Ia, unglasiert (UGL) liefern und auf den vorgen. Estrichflächen im Dünnbett gemäß den beigefügten Architektenplänen und den Verarbeit- ungsvorschriften des Herstellers fachgerecht einbauen.

Format (Nennmaß): ca. l/b/h = 600 x 600 x 10,5 mm (inkl. Fuge)
Herstellmaß:  ca. l/b/h = 597 x 597 x 10,5 mm
Rektifizierung:  gerade
Qualität:  1. Sortierung
Farbe:  kiesel, ähnlich RAL 7030 bzw. NCS S3502-Y
Muster:  Richtungslose, homogene, körnige Kalksteinoptik, eben
Oberfläche:  eben, mit veredelter, photokatalytisch aktiver Oberfläche
Glasur:  unglasiert (UGL)
Rutschhemmung: R 10/A
Belastungsgruppe: 2 - 3
Untergrund:  Calciumsulfat-Fließestrich
Einbaubereich:  Treppenhaus und Flure EG + OG

Beispiel Oberflächenmuster Fliese:
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Hersteller / Produkt Fliesen:

'...............................................................................................................................................' (die angebotene Firma u. das Produkt ist unbedingt anzugeben)

Materialpreis Fliesen / Platten, einschließlich Kleber pro m²: '..........................' (Euro netto)
(Bieterangabe erforderlich!)

Verlegung im Dünnbettverfahren nach DIN 18157 mit einem kunststoffvergüteten hydrau- lischen Dünnbettmörtels gemäß EN 12004 Klasse C2TE. Die Fugenkammern sind sorg- fältig auszukratzen. Das Verlegen der Fliesen erfolgt im Kreuzverband, mit Bezug zu den Wandfliesen, d. h. mit fluchtenden Boden-Wand-Fugen (Fugenschnitt)!
Fugenbreite = ca. 3 - 5 mm (je nach Bemusterung).

Hersteller / Produkt Kleber:

'...............................................................................................................................................' (die angebotene Firma u. das Produkt ist unbedingt anzugeben)

Einschließlich Verfugung der Fliesen mit einem geeigneten hydraulischen Fertig-Fugen- mörtel, Farbe: nach späterer Absprache mit dem AG aus den Standardfarben.

Hersteller / Produkt Fugenmörtel:

'...............................................................................................................................................' (die angebotene Firma u. das Produkt ist unbedingt anzugeben)

Im EP einzukalkulieren sind alle Schnitte an Wand- / Bodenanschlüsse, Einbauten und Belagsabschlüssen, sofern sie nicht in einer nachfolgenden Position separat erfasst sind. Das Herstellen von Feldbegrenzungsfugen und elastische Anschlussfugen ist in separate Positionen enthalten.
Menge: 170,000 m²

**2.1.9 Keramikfliesen Feinsteinzeug, 30/30 cm, R11/B im Dünnbett, auf Zementestrich liefern/einb.**
*** wie Position 2.1.8
abweichend (Achtung: hier sind nur die Abweichungen zur Grundposition aufgeführt!):

Format (Nennmaß): ca. l/b/h = 300 x 300 x 10,5 mm (inkl. Fuge)
Herstellmaß:  ca. l/b/h = 297 x 297 x 10,5 mm
Rutschhemmung: R 11/B
Untergrund: Zementestrich
Einbaubereich:  Toiletten und Küchenbereich

Hersteller / Produkt Fliesen:

'...............................................................................................................................................' (die angebotene Firma u. das Produkt ist unbedingt anzugeben)
Menge: 12,000 m²

**2.1.10 Keramikfliesen Feinsteinzeug, 15/15 cm, R10/B im Dünnbett, auf Zementestrich liefern/einb.**
*** wie Position 2.1.8
abweichend (Achtung: hier sind nur die Abweichungen zur Grundposition aufgeführt!):

Format (Nennmaß): ca. l/b/h = 150 x 150 x 10,5 mm (inkl. Fuge)
Herstellmaß:  ca. l/b/h = 147 x 147 x 10,5 mm
Rutschhemmung: R 10/B
Untergrund: Zementestrich
Einbaubereich:  Duschbereiche

Hersteller / Produkt Fliesen:

'...............................................................................................................................................' (die angebotene Firma u. das Produkt ist unbedingt anzugeben)
Menge: 3,000 m²

**2.1.11 Zulage: Fliesen an Einzel-Bodenabläufe anarbeiten**
Zulage zu der in Pos. 2.1.8 beschriebenen Leistung für das komplette, fachgerechte Andichten / Anarbeiten des Bodenbelags an den bauseitig gelieferte Einzel-Bodenablauf.
Menge: 2,000 Stk

**2.1.12 Zulage: Fliesen in 2% Gefälle verlegen**
Zulage zu der in Pos. 2.1.8 beschriebenen Leistung für das Verlegen der Fliesen mit ca. 2% Gefälle (Bereich von Bodenabläufe o. ä.), einschl. aller erforderlichen Fliesenschnitte.
Menge: 5,000 m²

**2.1.13 Estrich-Randdämmstreifen, d = ca. 10 - 12 mm abschneiden und entsorgen**
Überstände der bauseitig eingebaute Estrich-Randdämmstreifen, d = ca. 10 - 12 mm nach der Herstellung der in diesem Titel enthaltenen Bodenbeläge bündig zurückschneiden und fachgerecht entsorgen (einschl. Entsorgungskosten).
Menge: 100,000 m

**2.1.14 Sockelleisten, gerundet ca. 7/60 cm, R10/A liefern und einbauen**
Obenseitig gerundete Sockelleisten, passend zu dem Bodenplatten gemäß vorherieg Pos. liefern und fachgerecht einbauen. Diese Pos. schließt sämtliche Innen-/Außenecken, Anpassungen u. ä. ein!

Format (Nennmaß): ca. l/b/h = 70 x 600 x 9 mm (inkl. Fuge)
Herstellmaß:  ca. l/b/h = 72 x 597 x 9 mm
Untergrund:  Gipskarton- bzw. Betonwände
Einbaubereich:  Treppenhaus, Flure u. ä.

Hersteller / Produkt Fliesen:

'............................................................................................................................................'
  (die angebotene Firma u. das Produkt ist unbedingt anzugeben)

Materialpreis Fliesen/Platten, einschließlich Kleber pro m: '...........................' (Euro netto)
  (Bieterangabe erforderlich!)
Menge: 80,000 m

**2.1.15 Bemusterung: mind. 3 verschiedene Fliesen in der gleicher Preisklasse zur Auswahl vorlegen**
*** Pauschalposition
Zur freien Auswahl des AG sind mind. 3 unterschiedliche Bodenliesen, wie in Pos. 2.1.8 beschrieben vorzulegen.
Menge: 1,000 psch

**2.1.16 Musterfläche vorab herstellen und anschließend entsorgen**
*** Pauschalposition
Musterfläche, einschl, Verfugung der Plattierungen gemäß Pos. 2.1.8 vorab herstellen und anschließend entfernen und entsorgen. Größe mind. 1,5 m².
Menge: 1,000 psch

**2.1.17 Anschlussfugen an begrenzende Bauteile dauerelastisch versiegeln**
Anschlussfugen innerhalb der zuvor beschriebenen Bodenbeläge gemäß Pos. 2.1.8 entlang der Fußleisten, im Bereich von Türzargen/-durchgänge und sonstige begrenzende Bauteile etc. mit geeigneter dauerelastischer Fugendichtungsmasse nach Vorschriften des Herstellers fachgerecht herstellen. Farbe nach Wahl des AG.

Hersteller / Produkt:

'..............................................................................................................................................'
  (die angebotene Firma u. das Produkt ist unbedingt anzugeben)
Menge: 100,000 m

**2.1.18 Edelstahl-Dehnfugenprofil unter vorgen. Beläge liefern / einbauen**
Dehnfugenprofil aus Edelstahl im Bereich von Estrich- und Bauwerks-Dehnfugen usw., in verschiedenen Längen liefern und unter den vorgenannten Bodenbelag gem. Pos. 2.1.8 und folgende fachgerecht einarbeiten.

Hersteller / Produkt:

'............................................................................................................................................'
  (die angebotene Firma u. das Produkt ist unbedingt anzugeben)
Menge: 10,000 m

**2.1.19 Edelstahl-Winkel-Abschlussprofil unter Beläge liefern / einbauen**
Winkel-Abschlussprofil aus Edelstahl im Bereich von Türdurchgänge usw., in verschied. Einzellängen von ca. 0,80 - 1,20 m liefern und unter den vorgenannten Bodenbelag gem. Pos. 2.1.8 und folgende fachgerecht einarbeiten.
Menge: 15,000 m

**2.1.20 Schutzbelag auf fertige Bodenbeläge liefern, auslegen und entsorgen**
Abdeckung als besonderer Schutz der Bodenbeläge liefern, verlegen und abschließend entfernen/entsorgen (einschl. Entsorgungskosten). Der Schutzbelag ist ausreichend zu überlappen, gegen Verrutschen zu sichern und an begrenzende Wänden hochzuziehen und zu verkleben. Material: nach Wahl des Bieters.
Menge: 185,000 m²

**2.1.21 Mattenrahmen für Sauberlaufmatte aus Edelstahl V2A, h/b/d = ca. 25/25/3 mm liefern/einb.**
Edelstahl-Einbaurahmen, bestehend aus V2A-Winkelprofilen, als Einfassung für die verschiedenen, in den nachfolgenden Pos. beschriebenen aufrollbaren Sauberlaufmatten liefern und fachger., d. h. gemäß den Verarbeitungsvorschriften des Herstellers einbauen. Einschl. Aufmaß vor Ort.
In unterschiedlichen Einzellängen (siehe beigefügte Architektenpläne). Die Ecken sind auf Gehrung zu schneiden und die Stöße kraftschlüssig zu unterlegen und zu verstärken.
Die Winkelrahmen sind mit ausreichend dimensionierten Edelstahlschrauben und Dübel im bauseitigen Estrich zu befestigen. Einschließlich allen Anpassarbeiten, Versiegeln der Anschlussfugen usw. als Komplettleistung.
Die Oberkante des Mattenrahmens muss exakt auf OK des angrenzende Bodenbelags bzw. der Reinstreifmatte eingebaut werden. Die Eckausbildungen werden nicht gesondert vergütet und sind daher in diese Position einzukalkulieren

Material:  Edelstahl - V2A
Abmessungen:  b/h = ca. 25/25 mm
Materialdicke:  ca. 3 mm
Menge: 8,000 m

**2.1.22 Sauberlaufmatte, Alu-Profil, Rips-/Borstenstreifen, h=22 mm, l/b = 1.650/2.150 mm liefern/einb.**
Aufrollbare und maßangefertigte Sauberlaufmatte (ohne Ausgleichsprofil) für normale bis starke Beanspruchungen im Innenbereich liefern und gemäß den beigefügten Plänen und den Verarbeitungsvorschriften des Systemherstellers fachgerecht einbauen. Gefordert ist eine strapazierfähige Matte in passgenauer Ausfertigung (ohne Ausgleichsprofil, o. ä.).
Eine Bemusterung und Freigabe durch die Bauleitung ist unbedingt erforderlich!

Einbaubereich:  EG-Eingang Nord
Abmessungen:  l/b = ca. 1.650/2.150 mm
Aufteilung:  maximal 2-teilig (Trennung in Laufrichtung)
Gesamthöhe:  ca. 22 mm
Tragprofile:  Aluminium U-Profile mit unterseitiger Trittschalldämmung
Trittflächen:  eingelassene, widerstandsfähige, witterungsbeständige  Ripsstreifen mit zusätzlich zwischen den Profilen montierten  Bürstenleisten
Farben:  Kassettenbürsten grau, schwarz (Standartfarbton)
  Ripsstreifen grau, anthrazit (Standartfarbton)
Profilabstände:  ca. 5 mm, mit Gummi-Abstandshalter
Profilverbindung:  mit kunststoffummantelte Edelstahlseile
Eignung:  für Rollstühle, Kinderwagen, Transportwagen usw.
Rutschsicherheit:  R 11 gemäß DIN 51130

Hersteller / Produkt:

'............................................................................................................................................'
  (die angebotene Firma u. das Produkt ist unbedingt anzugeben)
Menge: 1,000 Stk

#### Bereich 2.2 Wandfliesen

**2.2.1 Untergrund (je nach Erfordernis) für nachfolgende Arbeiten aufrauhen**
Untergrund (je nach Erfordernis und nur nach schriftlicher Aufforderung und Bestätigung der Bauleitung) für die nachfolgenden Wandbekleidungen sach-/fachgerecht aufrauhen. Der Müll / Schutt wird Eigentum des AN und ist entsprechend zu entsorgen.
Menge: 25,000 m²

**2.2.2 Ausgleichsspachtel bei Nichteinhaltung der DIN 18202, Tab 3, Zeile 6.**
Ausgleichsspachtelung auf Stahlbetonwände bei einer Nichteinhaltung der Ebenheits- toleranzen gemäß DIN 18202, Tab. 3, Zeile 6 durch das Vorgewerk liefern und gemäß den Verarbeitungsvorschriften des Systemherstellers sach- und fachgerecht, d. h. lot- und fluchtrecht auftragen.
Ausführung je nach Erfordernis und nur nach schriftlicher Aufforderung und Bestätigung der Bauleitung. Ausgleichsdicke: ca. 3 - 6 mm, im Mittel ca. 4 mm

Hersteller / Produkt:

'..............................................................................................................................................'
  (die angebotene Firma u. das Produkt ist unbedingt anzugeben)
Menge: 25,000 m²

**2.2.3 Haftbrücke auf Stahlbeton- und Gipskartonflächen liefern und auftragen**
Haftbrücke auf Stahlbeton-/Gipskarton-Untergründe gemäß den Verarbeitungsvorschriften des Produktherstellers sach- und fachgerecht aufbringen. Einschließlich dem vorherigen Säubern des Untergrundes.

Hersteller / Produkt:

'...............................................................................................................................................'
  (die angebotene Firma u. das Produkt ist unbedingt anzugeben)
Menge: 50,000 m²

**2.2.4 Grundierung auf Stahlbeton- und Gipskartonflächen liefern und auftragen**
Grundierung mit einem geeigneten Kunstharz-Voranstrich auf Stahlbeton- und Gipskarton- Untergründe gemäß den Verarbeitungsvorschriften des Produktherstellers sach- und fach- gerecht aufbringen. Einschließlich dem vorherigen Säubern des Untergrundes.

Hersteller / Produkt:

'...............................................................................................................................................'
  (die angebotene Firma u. das Produkt ist unbedingt anzugeben)
Menge: 50,000 m²

**2.2.5 2K-Abdichtung gemäß DIN 18534 auf GK- bzw. Betonflächen liefern / einbauen**
Flexible, 2-komponentige mineralische Dichtungsschlämme als Bauwerksabdichtung gemäß DIN 18534 Teil 3 für die Wassereinwirkungsklassen und W1-I "Mäßig" (Wand) geeignet als Vertikalabdichtung liefern und sach-/fachgerecht gemäß dem ZDB-Merkblatt und den Verarbeitungsvorschriften des Herstellers auftragen.
Einbau in mind. 2 Arbeitsgängen im Streich- oder Spachtelverfahren, einschließlich Vorbereitung und Vorbehandlung der entsprechenden Flächen.

Untergrund:  Gipskarton bzw. Stahlbeton
Einbaubereich:  Duschbereich, Küchenwände u. ä.

Hersteller / Produkt:

'...............................................................................................................................................'
  (die angebotene Firma u. das Produkt ist unbedingt anzugeben)
Menge: 10,000 m²

**2.2.6 Wand-Wand-Dichtbänder für vorgen. 2K-Abdichtungen liefern und einbauen**
Fugen-Dichtband systemgeeignet liefern im Zuge der Wandabdichtung gem. Pos. 2.2.5 im Anschlussbereich Wand-Wand, d. h. in Ecken, bei Dehnfugen u. ä. fachgerecht gemäß Verarbeitungsvorschriften des Herstellers einbauen. Die Dichtbänder mit einem geeigneten Dichtmaterial verkleben und so einarbeiten, dass der elastische Bereich frei bleibt.

Hersteller / Produkt:

'...............................................................................................................................................'
  (die angebotene Firma u. das Produkt ist unbedingt anzugeben)
Menge: 10,000 m

**2.2.7 Rohrdurchführung mit Klebeflansch für vorgen. 2K-Abdichtungen eindichten**
Abdichtung einer Rohrdurchführung in der Wand mit einer Dichtmanschette. Diese wird in den ersten, frischen Arbeitsgang der Abdichtung Pos. 2.2.5 fachgerecht, hohlraum- u. faltenfrei eingearbeitet. Anschließend nochmals mit der vorgen. Abdichtung behandeln.

Hersteller / Produkt:

'...............................................................................................................................................'
  (die angebotene Firma u. das Produkt ist unbedingt anzugeben)
Menge: 5,000 Stk

**2.2.8 Abdichtung als Flächendickbeschichtung hinter Ausgussbecken**
Einkomponentige, hochelastische, wasserundurchlässige Flächendickbeschichtung in den Bereichen hinter den Ausgussbecken in den Pumi-Räumen auf den Putz- / Gipskarton- flächen aufbringen gemäß DIN 18534 Teil 3 für die Wassereinwirkungsklassen W0-I "Gering" und W1-I "Mäßig" (Wand) geeignet.
Menge: 2,000 m²

**2.2.9 Keramikfliesen weiß, 15/30 cm im Dünnbett liefern und einbauen**
*** Bezugsbeschreibung
Trockengepresste keramische Fliesen und Platten mit niedriger Wasseraufnahme gemäß DIN-EN 14411, Gruppe B III glasiert (GL) liefern und auf den vorgen. Stahlbeton- bzw. Gipskartonflächen im Dünnbett gemäß den beigefügten Architektenplänen und den Verarbeitungsvorschriften des Herstellers fachgerecht einbauen.

Format (Nennmaß): ca. l/b/h = 150 x 300 x 6,5 mm (inkl. Fuge)
Herstellmaß:  ca. l/b/h = 147 x 297 x 6,5 mm
Qualität:  1. Sortierung
Farbe:  weiß, ähnlich RAL 9003 bzw. NCS S1000-N
Oberfläche:  eben, mit veredelter, photokatalytisch aktiver Oberfläche
Glasur:  glasiert (GL), seidenmatt
Untergrund:  Stahlbeton- bzw. Gipskartonflächen
Bereich:  WC-/Küchenbereiche, Putzmittelräume u. ä.

Hersteller / Produkt Fliesen:

'...............................................................................................................................................'
  (die angebotene Firma u. das Produkt ist unbedingt anzugeben)

Materialpreis Fliesen / Platten, einschließlich Kleber pro m²: '..........................' (Euro netto)
  (Bieterangabe erforderlich!)

Verlegung im Dünnbettverfahren nach DIN 18157 mit einem kunststoffvergüteten hydrau- lischen Dünnbettmörtels gemäß EN 12004 Klasse C2TE. Die Fugenkammern sind sorgfältig auszukratzen. Das Verlegen der Fliesen erfolgt im Kreuzverband, mit Bezug zu den Bodenplatten, d. h. mit fluchtenden Boden-Wand-Fugen (Fugenschnitt)!
Fugenbreite = ca. 3 - 5 mm (je nach Bemusterung).

Hersteller / Produkt Kleber:

'...............................................................................................................................................'
  (die angebotene Firma u. das Produkt ist unbedingt anzugeben)

Einschl. Verfugung der Fliesen mit einem für die Verfugung geeigneten hydraulischen Fertig-Fugenmörtel, Fugenfarbe: nach örtlicher Bemusterung mit dem AG.

Hersteller / Produkt Fugenmörtel:

'...............................................................................................................................................'
  (die angebotene Firma u. das Produkt ist unbedingt anzugeben)

Im EP einzukalkulieren sind alle Schnittfliesen an Wand- / Bodenanschlüsse, Einbauten und Belagsabschlüssen, sofern sie nicht einer nachfolgenden Positionen separat erfasst sind. Das Herstellen von Feldbegrenzungsfugen und elastischen Anschlussfugen ist in separaten Positionen enthalten.
Menge: 50,000 m²

**2.2.10 Keramikfliesen gelb, 15/30 cm im Dünnbett liefern und einbauen**
*** wie Position 2.2.9
abweichend (Achtung: keine Zulageposition!):

Farbe:  gelb

Farbige Fliesen im ca. 60 cm breiten Streifen hinter den weißen Sanitärobjekten in den barrierefreien Sanitärräumen.

Hinweis: die weiße Fliese in der zuvor beschrieben Pos. und die gelbe Fliese, die in dieser Position beschrieben ist, sind zwíngend aus einer Serie von einem Hersteller zu liefern!

Hersteller / Produkt Fliesen:

'...............................................................................................................................................'
  (die angebotene Firma u. das Produkt ist unbedingt anzugeben)
Menge: 2,000 m²

**2.2.11 Zulage: Verfugung mit Epoxidharz im Nassbereich**
Zulage zu den Wandfliesen gem. Pos. 2.2.9 für das fachgerechte Verfugen mit Epoxid- harz in farblicher Angleichung an die angrenzende Verfugung.
Einbaubereich:  Duschbereich, Küchenwände u. ä.

Hersteller / Produkt:

'...............................................................................................................................................'
  (die angebotene Firma u. das Produkt ist unbedingt anzugeben)
Menge: 10,000 m²

**2.2.12 Zulage: Anarbeiten an Stahl-Türzargen**
Den Fliesenbelag wie in Position 2.2.9 beschrieben an die zuvor eingebauten Stahl- zargen allseitig in voller Höhe/Breite (ca. 215/100 cm) anarbeiten.
Menge: 3,000 Stk

**2.2.13 Zulage: Fliesen an Rohrdurchführungen usw. anarbeiten**
Zulage zu den Wandbekleidungen gemäß Pos. 2.2.9 für das fachgerechte Anarbeiten an bauseitige Rohrdurchführungen, Elektrodosen / -schalter u. ä.
Menge: 25,000 Stk

**2.2.14 Zulage: Fliesen an Einbauten über 0,1m² anarbeiten**
Zulage zu den Wandbekleidungen gemäß Pos. 2.2.9 für das fachgerechte Anarbeiten an bauseitige Öffnungen und Einbauten über 0,1m² Einzelgröße.
Menge: 6,000 Stk

**2.2.15 Edelstahl-Winkel-Abschlussprofil unter Wandfliesen liefern / einbauen**
Winkel-Abschlussprofil als Quadratprofil aus Edelstahl im Bereich von verschiedenen Flächenbegrenzungen in verschiedenen Einzellängen liefern und unter den vorgenannten Wandbelag gemäß Pos. 2.2.9 fachgerecht einarbeiten.

Hersteller / Produkt:

'...............................................................................................................................................'
  (die angebotene Firma u. das Produkt ist unbedingt anzugeben)
Menge: 35,000 m

**2.2.16 Anschlussfugen an begrenzende Bauteile dauerelastisch versiegeln**
Anschlussfugen in Raumecken, bei Türzargen, sonstige begrenzende Bauteile etc. mit geeigneter dauerelastischer Fugendichtungsmasse nach Vorschriften des Herstellers fachgerecht herstellen. Farbe nach Wahl des AG.

Hersteller / Produkt:

'...............................................................................................................................................'
  (die angebotene Firma u. das Produkt ist unbedingt anzugeben)
Menge: 100,000 m

**2.2.17 Anschlussfugen an bauseitigen Sanitärobjekten dauerelastisch versiegeln**
Anschlussfugen an bauseitigen Sanitärobjekten mit geeigneter dauerelastischer Fugen- dichtungsmasse nach Vorschriften des Herstellers fachgerecht herstellen.
Farbe nach Wahl des AG.

Hersteller / Produkt:

'...............................................................................................................................................'
  (die angebotene Firma u. das Produkt ist unbedingt anzugeben)
Menge: 15,000 Stk

**2.2.18 Kristallspiegel, b/h = 195/120 cm liefern und fliesenintegriert einbauen**
*** Bezugsbeschreibung
Kristallspiegel mit geschliffenen Kanten und eingearbeiteter Spitterschutzfolie, silberbelegt liefern und wandbündig innerhalb der Fliesenbekleidungen im Fliesenraster gemäß den angefügten Architektenplänen fachgerecht einbauen.

Abmessungen:  b/h = ca. 195/120 cm
Einbaubereich:  Personal-WC im EG
Menge: 1,000 Stk

**2.2.19 Kristallspiegel, b/h = 160/120 cm liefern und fliesenintegriert einbauen**
*** wie Position 2.2.18
abweichend:
Abmessungen:  b/h = ca. 160/120 cm
Einbaubereich:  Personal-WC im EG und Schüler-WC im OG
Menge: 4,000 Stk

**2.2.20 Kristallspiegel, b/h = 125/120 cm liefern und fliesenintegriert einbauen**
*** wie Position 2.2.18
abweichend:
Abmessungen:  b/h = ca. 125/120 cm
Einbaubereich:  Beh.-WC im OG
Menge: 1,000 Stk

#### Bereich 2.3 Regiearbeiten

**2.3.1 Regiestunden eines Vorarbeiters / Polier auf besondere Anordnung**
*** Stundenlohnarbeiten
*** Bezugsbeschreibung
Regieleistungen eines Vorarbeiters/Polier auf besondere Anweisung der Bauleitung für zusätzliche Arbeiten, die nicht innerhalb der vorgenannten Positionen erfasst sind. Der Einheitspreis schließt sämtl. Nebenkosten (An-/Abfahrt, Versicherungen, Auslöse usw.) ein. Zuschläge für Überstunden, Sonn- und Feiertagsarbeiten u. ä. werden nicht vergütet! Diese Leistungen kommen nur zur Ausführung, wenn sie - vor der Ausführung - durch die Bauleitung schriftlich bestätigt sind!
Menge: 10,000 Std

**2.3.2 Regiestunden eines Facharbeiters auf besondere Anordnung**
*** Stundenlohnarbeiten
*** wie Position 2.3.1
abweichend für einen Facharbeiter.
Menge: 20,000 Std

**2.3.3 Regiestunden eines Hilfsarbeiters auf besondere Anordnung**
*** Stundenlohnarbeiten
*** wie Position 2.3.1
abweichend für einen Hilfsarbeiter.
Menge: 10,000 Std
